# Mensa Kronau
Angebotsaufforderung (GAEB DA XML 3.2, DA83)
Projekt: 606
Währung: EUR
Vergabeart: Beschränkte Ausschreibung
Erstellt mit: GXML Toolbox V3.3 R20200224, ORCA AVA 23.2.1 - Professional Edition 23.02.01, 08.06.2021

## Baubeschreibung
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
Die Gemeinde Kronau beabsichtigt den Bau einer Mensa auf dem bestehenden Schulgelände
der Erich Kästner Schule Kronau in der Hebelstraße 1 in 76709 Kronau.

Ortsbeschreibung
Kronau ist eine moderne Wohngemeinde zwischen den Zentren der Regionen mittlerer
Oberrhein und Rhein-Neckar. Der Ort ist über die eigene Ausfahrt der Autobahn schnell
zu erreichen. In Ost-West-Richtung bindet die Landstraße L555 / Bundesstraße B 292
die Gemeinde an die Bundesstraße B 36 und die B 3
an. Das Baufeld kann direkt über die Hebelstraße bzw. die Jahnstraße angefahren
werden.

1. Gebäudebestand
Der Neubau der Mensa wird an den Gebäudeteil G angebaut. Dieser wurde im Jahr
1960 als zweigeschossiges Flachdachgebäude errichtet.

2. Art und Umfang der Maßnahmen
Bei dem Neubau der Mensa handelt es sich um einen 1-geschossigen Erweiterungsbau
mit unmittelbarer Verbindung zum bestehenden Gebäude "G". Der Speisesaal wird im
Neubau untergebracht, Mensaküche und Anlieferung in Teilen des bestehenden Gebäude "G".
Hierzu wird die nördliche Fassade und Räume im Erdgeschoss zurückgebaut und der Mensa
zugeordnet. Erschlossen wird die Mensa über den östlichen Eingang, die Anlieferung der
Küche erfolgt westlich über den neu geschaffenen Zugang an der Stirnseite des Bestandsbaus.
Im Obergeschoss des Gebäudeteil G werden zur Herstellung neuer Fluchtwege Öffnungen
hergestellt sowie eine Fluchttreppe aus Stahl errichtet.

2.1 Rohbau
Durch den vorhandenen Baugrund ist es erforderlich, den Neubau auf einer Brunnengründung
zu errichten. Ab einer Tiefe von etwa 2,50 m ist mit gut tragfähigen Sanden und Kiesen zu
rechnen. Die Arbeiten zu den Brunnengründungen werden von einem geotechnischen Sachverständigen überwacht. Um einen hydraulischen Grundbruch zu verhindern, müssen diese als verrohrte Greifbohrungen mit Wasserauflast gebohrt werden. Um das Baufeld zur Herstellung der Brunnenfundamente für Kettenfahrzeuge befahrbar zu machen muss eine Tragschicht mit Trennvlies eingebaut werden. Da die im Planum freigelegten Böden wasser- und frostempfindlich sind, müssen das einbringen der Tragschicht schnellstmöglich nach dessen Freilegung erfolgen. Die Schichten sind in Vorkopfschüttung einzubringen.
Auf den Brunnenfundamenten werden Streifenfundamente gegründet, die dann die Bodenplatte tragen.
Der Rohbau gestaltet sich als Stahlbetonkonstruktion bestehend aus Stahlbetonaußenwänden (240 mm), Stahlbetoninnenstützen (d=200 mm) und Unterzügen. Diese nehmen zum einen über den Öffnungen der Pfosten-Riegel-Fassade und zum anderen über den Innenstützen die Last der Betondachdecke auf.

Am Übergang zum Bestand wird die vorhandene Pfosten-Riegel-Fassade zurückgebaut. Die entstehenden Öffnungen werden ausgemauert bzw. mittels Stahlstützen und Trägern abgefangen. Des Weiteren werden für die Leitungen der neuen Lüftungsanlage, die auf dem Flachdach des Bestandsgebäudes positioniert sind,
 Deckendurchbrüche notwendig.

2.2 Ausbau
Neubau
Die Außenwände erhalten ein 16 cm starkes Wärmedämmverbundsystem (Wärmeleitgruppe 035) aus Mineralwolle und werden bis auf die Unterkante der Streifenfundamente gedämmt. Auf der Innenseite werden die Wände verputzt und gestrichen. Die Bodenplatte wird auf der Oberseite mit 2 x 50 mm Polysterolhartschaumplatten (Wärmeleitgruppe 035) gedämmt und erhält einen Kalziumsulfat-Fließestrich (65 mm). Als Bodenbelag werden Fliesen mit einer Rutschhemmung R9 verbaut.
Das Dach erhält eine punktentwässerte Mineralwolldämmung (Wärmeleitgruppe 040). Hochpunkt 270 mm, Tiefpunkt 140 mm. Die Attika wird mit min. 60 mm Mineralwollplatten (Wärmeleitgruppe 040) gedämmt. Das Flachdach wird begrünt. Als Dachbekleidung wird eine Akustikdecke abgehängt.

Bestand
Die vorhandenen Boden- und Deckenbeläge sowie die Fassaden werden in den Bereichen der Mensaküche zurückgebaut. Der bestehende Estrich wird erhalten. Die Innenwände werden als Trockenbaukonstruktionen ausgeführt und gefliest. Die Bodenfliesen werden entsprechend den Anforderungen an die Rutschhemmung für Spülküchen und Ausgabeküche R11, Kühlraum R12, Toiletten, Waschräume, Lagerräume und Anlieferung R10, in den Küchen werden Hohlkehlsockel eingebaut, die übrigen Bereiche der Küche erhalten normale Sockelfliesen. Ebenfalls werden im Bereich der Spülküche sowie der Ausgabeküche eine W2-I Abdichtung incl. Epoxidharzfugen ausgeführt. Die Decke wird ebenso wie im Bestand abgehängt jedoch unter Berücksichtigung der Hygienevorschriften.

2.3 Öffentlich-rechtliche Maßnahmen
Für den Erhalt der Betriebserlaubnis des Gebäudeteils "G" ist aus brandschutzrechtlichen Gründen (zweiter Rettungsweg) die Errichtung einer Außentreppe erforderlich.

Ausführungszeiten Fliesenarbeiten

Bestand Küche: 02.09.2021 - 27.08.2021
Neubau Mensa: 30.08.2021 - 10.09.2021

## 24 Fliesen und Plattenarbeiten (Neubau, Bestand)

### Titel 01 Bestand

#### Bereich 01.01 Vorbereitende Arbeiten

**01.01.1 Untergrund prüfen**
Tragfähigkeit des bestehenden Untergrundes für die Aufnahmen eines Fliesenbelags mit geeignetem Verfahren prüfen.

Bauteil: Wand/ Boden

Untergrund Wand: Rauputz,
Untergrund Boden: Gussasphalt
Menge: 184,000 m²

**01.01.2 Boden spachteln**
Untergrund für Bodenfliesen zur Verlegung im Dünnbett durch Auftrag einer nassraumgeeigneten Feinspachtelmasse egalisieren.

Dicke :  bis 5,0 mm
Untergrund: Gussasphalt
Menge: 120,000 m²

**01.01.3 Wand spachteln**
Untergrundausgleich für die Verlegung von Wandfliesen im Dünnbettverfahren durch Auftrag einer nassraumgeeigneten Feinspachtelmasse.

Dicke:  bis 5,0 mm
Untergrund: Rauputz
Menge: 64,000 m²

**01.01.4 Fehlstellen ausräumen und säubern**
Fehlstellen ausräumen und Flanken säubern, falls erforferlich, Bestandsestrich nachschneiden.

Breite:  bis 20 cm
Konstruktionshöhe:  60 mm
Untergrund:  Gussasphalt
Menge: 15,000 m

**01.01.5 Randstreifen FE 10/100**
Randdämmstreifen an allen aufgehenden Bauteilen zur Vermeidung von starren Verbindungen.

Material:  PE
Dicke:  10 mm
Höhe:  100 mm
Menge: 15,000 m

**01.01.6 Reparatur von Ausbruchstellen mit einem Epoxidharz-Mörtel**
Reparatur von Ausbruchstellen im Randbereich mit einem Epoxidharz-Mörtel aus einem 2-komp. Epoxidharz- Bindemittel und quarzitischem Zuschlag. Sieblinie entsprechend der Ausbruchtiefe. Der Mörtel wird mit der Grundierung frisch in frisch eingebracht.

Zahl der Arbeitsgänge: 2 (Grundierung + Mörtel)

Anforderungen an das Produkt:
entspr. DIN EN 13813 SR-B2,0-AR0,5-IR8
Druckfestigkeit: 100 N/mm²
Biegezugfestigkeit: 30 N/mm²

Das Produkt muss die VOC-Grenzwerte der EU-Richtlinie 2004/42/EG unterschreiten.

Konstruktionshöhe:  60 mm
Breite:  5 bis 20 cm
Menge: 15,000 m

**01.01.7 Estrich schleifen**
Estrichoberfläche, absandend und staubend, zur Aufnahme eines neuen Oberflächenbelages oder einer Beschichtung, abschleifen; anfallenden Staub absaugen.
Menge: 120,000 m²

**01.01.8 Überstehenden Randstreifen abschneiden und entsorgen**
Überstehenden Randstreifen aus PE-Schaum oder Mineralwollematerial bodengleich abschneiden und entsorgen.
Menge: 15,000 m

#### Bereich 01.02 Abdichtungsarbeiten

**01.02.1 Boden, W1-I, Grundierung**
Vorbehandlung der Estrichflächen mit einer geeigneten Grundierung für Abdichtung der Folgeposition (Pos.01.02.2).

Mörtel:  für Belag im Dünnbett
Untergrund:  Gussasphalt
Abdichtung:  W1-I, mineralischen Dichtungsschlämme
Menge: 50,000 m²

**01.02.2 Boden, W1-I, Abdichtung**
Mattfeuchten Untergrund mit einer 2-komponentigen
rissüberbrückenden mineralischen Dichtungsschlämme
MDS beschichten. Der Auftrag erfolgt in mind. 2 Arbeitsgängen.

Wassereinwirkungsklasse:  W1-I
Rissklasse:  R1-I
Trockenschichtdicke:  mind. 2,0 mm
Material:  CM (mineralische  Dichtschlämme)
Einbauort:  Trockenlager,  Putzmittelraum,  Non-Food, Anlieferung  Flur
Untergrund:  Gussasphalt
Menge: 50,000 m²

**01.02.3 Boden, W1-I, Abdichtung Boden/ Wand**
Abdichten der Innenecken Boden/ Wand mit Dichtband gemäß den Verarbeitungsrichtlinien des Systemherstellers passend zu vor beschriebener Abdichtung.

Untergrund:  Gussasphalt
Wassereinwirkungsklasse:  W1-I
Abdichtung:  flüssig zu verarbeitende  Abdichtung
Bauteil:  Boden/Wand
Einbauort:  Trockenlager, Putzmittelraum,  Non-Food, Anlieferung Flur
Menge: 78,000 m

**01.02.4 Boden, W1-I, Abdichtung, Bodenabläufe, 30 x 30 cm**
Nach Herstellervorschrift gesetzten Bodenablauf eindichten. Gelieferte Spezial- Dichtmanschette in das frische Abdichtungsmaterial einlegen und mit einer weiteren Lage der Abdichtung überspachteln.

Wassereinwirkungsklasse:  W1-I
Abdichtung:  mineralische  Dichtungsschlämme (CM)
Nenngröße Ablauf:  30 x 30 cm
Bauteil:  Bodenablauf
Einbauort:  Trockenlager, Putzmittelraum,  Non-Food, Anlieferung Flur
Menge: 1,000 St

**01.02.5 Wand, W1-I, Grundierung**
Grundierung saugender Untergründe mit geeignetem Grundiermittel.

Untergrund:  Faserzementplatten, Kalkzementputz
Menge: 25,000 m²

**01.02.6 Wand, W1-I, Sockelabdichtung**
Verbundabdichtung im Innenbereich für Wandflächen wie vorbeschrieben als Sockelabdichtung, h=30 cm sonst sinngemäß wie vorbeschrieben. Dichtband am Übergang Wand- zu Bodenfläche in separater Position.
Menge: 29,000 m

**01.02.7 Wand, W1-I, Abdichtung Wand/ Wand**
Abdichten der Innenecken Wand/ Wand mit Dichtband gemäß den Verarbeitungsrichtlinien des Systemherstellers passend zu vor beschriebener Abdichtung.

Untergrund:  Faserzementplatten,  kalkzementputz
Wassereinwirkungsklasse:  W1-I
Bauteil:  Wand/ Wand
Einbauort:  Trockenlager, Putzmittelraum,  Non-Food, Anlieferung Flur
Menge: 18,000 m

**01.02.8 Ecken, W1-I, Abdichtung**
Abdichtung der Ecken passend zu vorbeschriebener Abdichtung gemäß den Herstellerangaben. Soweit Formteile im System verfügbar sind, sind diese zu verwenden.

Wassereinwirkungsklasse:  W1-I
Menge: 31,000 St

**01.02.9 Wand, W1-I, Abdichtung, Einbauteile, DN 20 bis 75**
*** Bezugsbeschreibung
Abdichtung an Einbauteile einschließlich Eindichten mit Dichtmanschetten. Ausführung im angebotenen System gemäß den Verarbeitungsrichtlinien des Systemherstellers.

Größe: DN 20 bis DN 70
Menge: 1,000 St

**01.02.10 Wand, W1-I, Abdichtung, Einbauteile, DN 70 bis DN 125**
*** wie Position 01.02.9
Größe: DN 70 bis DN 125
Menge: 1,000 St

**01.02.11 Boden, W2-I, Grundierung**
Grundierung der Bodenflächen Bodenflächen, bestehend aus:
Estriche nach DIN 18560 mit der Epoxidharzgrundierung in zwei Arbeitsgängen, frisch in frisch porendicht grundieren.
Die frische Grundierung mit Quarzsand der Körnung 0,1-0,6 mm Ø gleichmäßig deckend, besanden.
Nach einer Wartezeit von mind.16 Stunden, überschüssigen Sand von den grundierten Flächen entfernen.

Hinweis:
Die Abstreuung muss flächendeckend, jedoch nicht im
Überschuss durchgeführt werden, um eine "Durchstreuung" zu
vermeiden.
Menge: 70,000 m²

**01.02.12 Boden,W2-I, Abdichten, Bodenflächen, Nassräume**
Verbundabdichtung von Bodenflächen mit lösemittelfreier, 2-komponentiger Flächenabdichtung mit Reaktionsharz, für hohe Beanspruchung, wie folgt:

- Grundierung
- Abdichtung mit Spitzzahnglätter aufkämmen und abziehen
- Auftrag zweite Schicht, frühestens 24 Stunden nach erstem Arbeitsgang
- Abstreuung mit Quarzsand

Untergrund:  Beton/Estrich
Abdichtung:  Epoxidharz (RM)
Wassereinwirkungsklasse:  W2-I
Rissklasse:  R1-I
Dicke erste Schicht:  ca. 1 mm
Dicke zweite Schicht:  ca. 0,3 mm
Verbrauch gesamt:  1,7 kg/m²
Quarzsand:  0,7 - 1,2 mm
Auftrag Sand:  2 - 3 kg/m²
Bauteil:  Boden
Einbauort:  Küche, Spülküche (Nassraum)
Menge: 70,000 m²

**01.02.13 Boden, W2-I, Abdichtung Boden/ Wand**
Ausbildung der Kunstharzabdichtung am Übergang Boden/Wand, im System der Flächenabdichtung, mit elastischem, gewebekaschiertem Elastomer-Abdichtband; Abdichtband in aufgespachtelte Flächenabdichtung eindrücken und überspachteln. Stöße überlappend.

Wassereinwirkungsklasse: W2
Abdichtungsbauart: RM (Reaktionsharz)
Menge: 39,000 m

**01.02.14 Boden, W2-I, Bodenabläufe, 30 x 30 cm**
Anschluss der 2-komponentigen Bodenabdichtung aus Kunstharz an Bodenablauf, im System der Flächenabdichtung; einschl. Säubern des Anschlussbereiches.

Untergrund:  Estrich
Abdichtung:  Reaktionsharz (RM)
Wassereinwirkungsklasse:  W2
Nenngröße Ablauf:  30/ 30 cm
Bauteil:  Bodenablauf
Einbauort:  Küche, Spülküche
Menge: 2,000 St

**01.02.15 Wand, W2-I,Grundierung**
Untergrund vollflächig mit einem Voranstrich auf Epoxidharzbasis, für die Aufnahme einer Flächenabdichtung grundieren.

Untergrund:  Putz, Faserzementplatten
Restfeuchte:  < 5%
Material:  2-K Epoxidharz
Bauteil:  Wand
Einbauort:  Küche, Spülküche
Menge: 77,000 m²

**01.02.16 Wand, W2-I, Abdichtung**
Abdichtung von Wandflächen mit lösemittelfreier, 2-komponentiger Flächenabdichtung auf Kunstharzbasis, für hohe Beanspruchung, wie folgt:

- Grundierung
- Abdichtung mit Spitzzahnglätter aufkämmen und abziehen
- Auftrag zweite Schicht, frühestens 24 Stunden nach erstem Arbeitsgang

Untergrund:  Kalkzementputz,  Faserzementplatten
Abdichtung:  Reaktionsharz (RM),  2-komponentig
Trockenschichtdicke:  mind. 1,0 mm
Wassereinwirkungsklasse:  W2-I
Rissklasse:  R1-I
Bauteil:  Innenwand
Einbauort:  Küche, Spülküche
Menge: 77,000 m²

**01.02.17 Wand, W2-I, Abdichtung Wand/ Wand**
Abdichten der Innenecken Wand/ Wand mit Dichtband gemäß den Verarbeitungsrichtlinien des Systemherstellers passend zu vor beschriebener Abdichtung.

Untergrund:  Faserzementplatten,  Kalkzementputz
Wassereinwirkungsklasse:  W2-I
Bauteil:  Wand/ Wand
Einbauort:  Trockenlager, Putzmittelraum,  Non-Food, Anlieferung Flur
Menge: 28,000 m

**01.02.18 Ecken, W2-I, Abdichtung**
Abdichtung der Ecken passend zu vorbeschriebener Abdichtung gemäß den Herstellerangaben. Soweit Formteile im System verfügbar sind, sind diese zu verwenden.

Wassereinwirkungsklasse: W2-I
Menge: 17,000 St

**01.02.19 Wand, W2-I, Abdichtung, Einbauteile, DN 20 bis 75**
*** Bezugsbeschreibung
Abdichtung an Einbauteile einschließlich Eindichten mit Dichtmanschetten. Ausführung im angebotenen System gemäß den Verarbeitungsrichtlinien des Systemherstellers.

Wassereinwirkungsklasse: W2-I
Größe: DN 20 bis DN 70
Menge: 35,000 St

**01.02.20 Wand, W2-I, Abdichtung, Einbauteile, DN 70 bis DN 125**
*** wie Position 01.02.19
Größe: DN 70 bis DN 125
Menge: 10,000 St

#### Bereich 01.03 Bodenfliesen

**01.03.1 Bodenfliesen, R10, Epoxitharzfuge**
*** Bezugsbeschreibung
Bodenbelag für gewerbliche Küche, aus keramischen Fliesen nach DIN EN 14411, mit bewerteter Rutschsicherheit in Epoxidharzdünnbett-und-fugenmörtel auf die abgedichteten Bodenflächen im Dünnbettverfahren verlegen und verfugen.

Material:  Feinsteinzeug
Gruppe:  Bla
Format:  20 x 20 cm
Farbton:  hell
Glasur:  unglasier
Oberfläche:  profiliert
Farbton:  hell
Rutschhemmung:  R 10
Verlegeart:  kreuzfuge
Verlegung:  hydraulisch erhärtender
  Dünnbettmörtel
Untergrund:  Gussasphalt, Abdichtung W1-I
Material Fuge:  Epoxidharz
Farbton Fuge:  hell
Breite Fuge:  3 - 5 mm
Bauteil:  Bodenfläche innen
Einbauort:  Trockenlager, Putzmittelraum, Lager  Non - Food, Anlieferung/Flur,  Umkleide, WC, Büro

Angeb. Fabrikat: '.........'
Serie '.........'
Menge: 50,000 m²

**01.03.2 Bodenfliesen, R 11, Epoxitharzfuge**
*** wie Position 01.03.1
Untergrund:  Gussasphalt, Abdichtung W2-I
Rutschhemmung:  R 11
Einbauort:  Küche, Spülküche

Angeb. Fabrikat: '.........'
Serie '.........'
Menge: 70,000 m²

**01.03.4 Hohlkehlsockelfliesen, 10/ 15 cm**
Hohlkehlsockelfliesen, im Dünnbettverfahren, mit einem hydraulisch erhärtenden, flexiblen Dünnbettmörtel verlegt.

Material:  Feinsteinzeug
Höhe :  10 x 15 cm
Rutschhemmung:  R 10
Farbton:  entsprechend den Bodenfliesen
Farbton Fuge:  entsprechend den Bodenfliesen
Bauteil:  Sockel
Einbauort:  Küche, Spülküche

Angeb. Fabrikat: '.........'
Angeb. Serie: '.........'
Menge: 86,000 m

**01.03.5 Innenecke Kehlsockel**
Kehlsockel-Innen verlegen, passend zu den beschriebenen Kehlsockelfliesen.
Menge: 19,000 St

**01.03.6 Außenecke Kehlsockel**
Kehlsockel- Außenecken verlegen, passend zu den beschriebenen Kehlsockelfliesen.
Menge: 7,000 St

**01.03.7 Sockelfliese**
Sockelfliesen im Dünnbettverfahren mit einem hydraulisch erhärtenden, flexiblen Dünnbettmörtel verlegen. Die Sockeloberkante darf nicht scharfkantig sein.

Untergrund:  Kalkzementputz, Faserzementplatte
Material:  Feinsteinzeug
Höhe:  7 cm
Farbton:  entsprechend den Bodenfliesen
Glasur:  unglasiert (UGL)
Farbton Fuge:  entsprechend den Bodenfliesen
Bauteil:  Sockel
Einbauort:  Umkleide, Wc

Angeb. Fabrikat: '.........'
Angeb. Serie: '.........'
Menge: 26,000 m

**01.03.8 Dauerelastische Fuge**
Fugenverschluss in Innenräumen, an allen horizontalen und vertikalen Wand- und Bodenanschlüssen sowie an Türbekleidungen, einschl. Vorreinigung und Hinterfüllung der Fugen.

Fugenbreite:  bis 10 mm
Fugenfarbe:  hell
Fugendichtmasse:  Silikon
Ort:  WC, Umkleide
Menge: 80,000 m

**01.03.9 Dauerelastische Fuge, fungizid, chemisch beleasteten Bereich**
Verfugung, elastisch, fungizid, im chemisch belasteten Bereich, Lebensmitelbereichen,  einschl. Vorreinigung der Fugenflanken; Voranstrich mit Primer, Vorfüllprofile und Hinterfüllprofile einstopfen, eingespritzte Dichtmasse mit Spachtel an die Flanken andrücken und gut verdichten, Oberfläche sorgfältig glätten.

Material:  Silikon
Fugenart:  Bewegungsfuge/Eckanschluss
Fugenbreite:  bis 10 mm
Fugenfarbe:  hell
Einbauort:  Küche
Angeb. Fabrikat: '.........'
Menge: 310,000 m

#### Bereich 01.04 Wandfliesen

**01.04.1 Wandbekleidung Bereich Küche**
*** Bezugsbeschreibung
Wandbelag für gewerbliche Küche, aus trockengepresste keramische Platten nach DIN EN 14411, Gruppe BIII, glasiert (GL),in Epoxidharzdünnbett-und-fugenmörtel auf teilweise abgedichteten Wandflächenflächen im Dünnbettverfahren verlegen und verfugen.

Material:  Feinsteinzeug
Gruppe:  BIII, glasiert
Nennmaß :  20 x 20 cm
Oberfläche:  profiliert
Farbton:  weiss, matt
Musterung:  keine
Verlegeart:  kreuzfuge
Verlegung:  hydraulisch erhärtender
  Dünnbettmörtel
Untergrund:  Faserzementplatten, Kalkzementputz
Material Fuge:  Epoxidharz
Farbton Fuge:  hell
Breite Fuge:  3 - 5 mm
Belastungsgruppe:  5
Bauteil:  Wand, innen
Einbauort:  Küche, Spülküche, Anlieferung/Flur

Angeb. Fabrikat: '.........'
Serie '.........'
Menge: 102,000 m²

**01.04.2 Wandbekleidung WC**
*** wie Position 01.04.1
Verfugung mit mineralischem Fugenmörtel.

Ort: WC
Menge: 11,000 m²

**01.04.3 Eckschutzschine**
Eckschutzprofil mit rechtwinkliger Sichtfläche und gelochten Befestigungsschenkeln für den Einbau an horizontalen oder vertikalen Kanten.

Material: Aluminium
Oberfläche: natur matt eloxiert
Höhe: 2 m
Einbauort: Küche
Menge: 16,000 m

**01.04.4 Ausschnitte, rund, 20 - 75 mm**
*** Bezugsbeschreibung
Löcher im Feinsteinzeug-Fliesenbelag zur Durchführung von Installationsrohren sowie zum Einbau von Steckdosen u. dgl. herstellen.

Durchmesser: 20 - 75 mm
Menge: 36,000 St

**01.04.5 Ausschnitte, rund, 70 - 125 mm**
*** wie Position 01.04.4
Durchmesser: 20 - 75 mm
Menge: 11,000 St

### Titel 02 Neubau

#### Bereich 02.01 Vorbereitende Arbeiten

**02.01.1 Kontrollmessung Restfeuchtegehalt**
Kontrollmessung des Restfeuchtegehaltes des Estrichs an den bauseits markierten Probestellen nach dem CM-Verfahren, über die Nebenleistung nach VOB hinaus, auf besondere Anordnung des AG.Das Vergießen der Hohlräume mit lösungsmittelfreien Injektionsmörtel auf Epoxidharzbasis und Abstreuen der nassen Oberfläche mit ofentrockenem Quarzsand, ist einzukalkulieren.

Estrichart: CAF Heizestrich Bauart A
Menge: 1,000 St

**02.01.2 Estrich schleifen**
Estrichoberfläche, absandend und staubend, zur Aufnahme eines neuen Oberflächenbelages oder einer Beschichtung, abschleifen; anfallenden Staub absaugen.

Estrichart: CAF Heizestrich Bauart A
Menge: 164,000 m²

**02.01.3 Tiefgrundierung**
Saugfähige zementäre Untergründe, wie Beton oder Zementestriche, zum Verlegen der Bodenfliesen vollflächig mit einer Tiefengrundierung
versehen.

Estrichart: CAF Heizestrich Bauart A
Menge: 164,000 m²

**02.01.4 Estrichrandstreifen abschneiden**
Überstehenden Randstreifen aus PE-Schaum oder Mineralwollematerial bodengleich abschneiden und entsorgen.
Menge: 142,950 m

#### Bereich 02.02 Bodenfliesen

**02.02.1 Feinsteinzeugfliesen liefern, verlegen und verfugen**
Trockengepresste keramische Platten nach DIN EN 14411,mit bewerteter Rutschsicherheit, Gruppe Bla, unglasiert (UGL) für den inneren Bodenbelag im Mensabereich.

Material:  Feinsteinzeug
Gruppe:  Bla, unglasiert
Format:  30 x 60 cm
Dicke:  10,5 mm
Farbe:  anthrazit
Optik:  Stein
Glasur:  unglasier
Oberflächenstruktur: strukturiert
Oberflächenglanzgrad: matt
Rutschfestigkeit:  R10
Verlegung:  Halbverband
Verlegart:  im Dünnbett
Untergrund  :  CAF Heizestrich Bauart A
Klebemörtel:  hydraulisch
Verfugung:  mineralisch
Fugenfarbe:  anthrazit
Fugenbreite:  3 - 5mm
Ort:  Mensa

Angeb. Fabrikat: '.........'
Serie '.........'
Menge: 164,000 m²

**02.02.2 Anarbeiten an runde Stützen**
Anarbeiten von keramischen Bodenbelägen an durchdringende runde Stützen. Die Schnittkante wird nicht durch Sockelleisten abgedeckt.

Durchmesser: 20 cm
Menge: 8,000 St

**02.02.3 Sockelfliesen herstellen, verlegen und verfugen**
Aus Bodenfliesen Sockelfliesen schneiden, fasen und polieren, im Dünnbett verlegen und verfugen.

Höhe: 7 cm
Menge: 24,000 m

**02.02.4 Dauerelastische Fuge**
Fugenverschluss in Innenräumen, an allen horizontalen und vertikalen Wand- und Bodenanschlüssen sowie an Türbekleidungen, einschl. Vorreinigung und Hinterfüllung der Fugen

Fugenbreite : 6 - 8 mm
Fugenfarbe : grau
Fugendichtmasse : Silikon
Verfugungsort : Boden/Wand
Menge: 60,000 m

**02.02.5 Bautrennfugenprofil**
*** Bezugsbeschreibung
Bewegliches Bautrennfugenprofil mit seitlichen Befestigungsschenkeln in der Klebeschicht. Der ineinander bewegliche, verschiebbare Mittelteil und die seitliche Gelenkausbildung ermöglicht eine dreidimensionale Bewegungsaufnahme.

Material:  Aluminium
Sichtbreite:  ca. 20 mm
Höhe Profil:  ca. 10 mm
Einbauort:  Gauwerksfuge
Menge: 15,000 m

**02.02.6 Bautrennfugenprofil, rund**
*** wie Position 02.02.5
Ausführung: rund
Radius:  14,40 m
Ort:  Windfang
Menge: 3,000 m

**02.02.7 Materialtrennschiene am Übergang von wechselnden**
Materialtrennschiene am Übergang von wechselnden Bodenbelägen, in verschiedenen Längen.

Material:  Edelstahl
Abmessung:  30/12 mm
Einbauort:  Übergang Küche
Menge: 8,000 m

#### Bereich 02.03 Fumamatten

**02.03.1 Sauberlaufmatte im Windfang**
Rollstuhlbefahrbare Sauberlaufmatte im Windfang aus Rips und strapazierfähigem Polypropylen, zur großflächigen Verlegung im Innenbereich inkl. verwindungssteifen Aluminiumprofil, für ganzflächig aufliegende Verlegung.

Legierung:  EN AW 6060
Wandstärke:  1,5 mm
Unterseite:  Schalldämmende Gummiprofile
Verbindung:  Kunststoffummanteltels verzinktes  Stahlseil
Verschluss:  Spezialnippel aus Aluminium m.
  Edelstahlschraube (rostfrei)
Profilabstand:  5 mm
Material flexible
Abstandshalter:  Gummi
Rutschhemmung:  Rips R11 nach DIN 51130
Mattenhöhe:  22 mm
Feuerresistent:  Cfl-s1 nach DIN EN 13501-1
UV-beständig:  DIN 7863
Aluminium recyclebar
Standardfarben:  anthrazit
Farben Aluprofile:  Pressblank natur
Breite (Stablänge):  160 mm
Tiefe (Gehrichtung):  200 mm
Ort: Windfang
Angebotenes Produkt: '.........'
Menge: 1,000 St

**02.03.2 Winkelrahmen**
Winkelrahmen aus Edelstahl für barrierefreie Verlegung, kombinierbar mit zuvor beschriebener Sauberlaufmatte.

Rahmenhöhe: 25 mm
Material:  Edelstahl
Farben:  Pressblank natur
Menge: 1,000 St
